# Unidad preparada para salida agua glicolada del evaporador Usado en 30HXC

- Propiedad del archivo: CONSTRUNARIO
- Formato: FIEBDC-3/2012
- Programa: Construnario Versión 3.40
- Fecha de los precios: 06/02/2014
- Divisa: EUR

**OP-5-30HXC** Unidad preparada para salida agua glicolada del evaporador Usado en 30HXC
Unidad preparada para salida agua glicolada del evaporador desde <+4ºC a -6ºC. Usado en 30HXC Consultar nuevas capacidades y consumos según condiciones de funcionamiento. No compatible con las Opciones 150 y 150A.
