# Condensadores Cupro-Niquel (90-10) Usado en 30HXC

- Propiedad del archivo: CONSTRUNARIO
- Formato: FIEBDC-3/2012
- Programa: Construnario Versión 3.40
- Fecha de los precios: 06/02/2014
- Divisa: EUR

**OP-QM33-30HXC** Condensadores Cupro-Niquel (90-10) Usado en 30HXC
Condensadores Cupro-Niquel (90-10) Usado en 30HXC Consultar nuevos pesos, capacidades, consumos eléctricos, etc. de las Unidades.
