# Condensadores Cupro-Niquel (90-10) tratamiento SAKAPHEN Usado en 30HXC

- Propiedad del archivo: CONSTRUNARIO
- Formato: FIEBDC-3/2012
- Programa: Construnario Versión 3.40
- Fecha de los precios: 06/02/2014
- Divisa: EUR

**OP-QM34A-30HXC** Condensadores Cupro-Niquel (90-10) tratamiento SAKAPHEN Usado en 30HXC
Condensadores Cupro-Niquel (90-10) tratamiento SAKAPHEN Usado en 30HXC Con tratamiento "SAKAPHEN" en cabezales de agua (Máx. Veloc. de agua en tubos 2,5 m/s y Mín. Veloc. de agua en tubos 1 m/s). Consultar nuevos pesos, capacidades, consumos eléctricos, etc. de las Unidades.
