# Unidad a suministrar partida, en dos partes Usado en 30HXC

- Propiedad del archivo: CONSTRUNARIO
- Formato: FIEBDC-3/2012
- Programa: Construnario Versión 3.40
- Fecha de los precios: 06/02/2014
- Divisa: EUR

**OP-51-30HXC** Unidad a suministrar partida, en dos partes Usado en 30HXC
Unidad a suministrar partida, en dos partes Usado en 30HXC Consultar nuevas dimensiones y pesos. Las Unidades se envía con una carga preventiva de nitrógeno.
