# Válvula aspiración del compresor Usado en 30HXC

- Propiedad del archivo: CONSTRUNARIO
- Formato: FIEBDC-3/2012
- Programa: Construnario Versión 3.40
- Fecha de los precios: 06/02/2014
- Divisa: EUR

**OP-92-30HXC** Válvula aspiración del compresor Usado en 30HXC
Válvula aspiración del compresor Usado en 30HXC Consultar nuevos pesos, capacidades, consumos eléctricos, etc. de las Unidades.
