# Condensador con 1 paso menos que el estándar Usado en 30HXC

- Propiedad del archivo: CONSTRUNARIO
- Formato: FIEBDC-3/2012
- Programa: Construnario Versión 3.40
- Fecha de los precios: 06/02/2014
- Divisa: EUR

**OP-102C-30HXC** Condensador con 1 paso menos que el estándar Usado en 30HXC
Condensador con 1 paso menos que el estándar Usado en 30HXC Capacidad: -3%. Consumo eléctrico: +1% Consultar nuevos pesos, capacidades, consumos eléctricos, etc. de las Unidades.
