# Condensador diseñado para presión máxima del agua de 21 bars Usado en 30HXC

- Propiedad del archivo: CONSTRUNARIO
- Formato: FIEBDC-3/2012
- Programa: Construnario Versión 3.40
- Fecha de los precios: 06/02/2014
- Divisa: EUR

**OP-104A-30HXC** Condensador diseñado para presión máxima del agua de 21 bars Usado en 30HXC
Condensador diseñado para presión máxima del agua de 21 bars Usado en 30HXC Consultar nuevos pesos, capacidades, consumos eléctricos, etc. de las Unidades.
