# Conexiones de agua del condensador lado contrario del estándar Usado en 30HXC

- Propiedad del archivo: CONSTRUNARIO
- Formato: FIEBDC-3/2012
- Programa: Construnario Versión 3.40
- Fecha de los precios: 06/02/2014
- Divisa: EUR

| Código | Descripción |
|---|---|
| OP-107A-30HXC | Conexiones de agua del condensador lado contrario del estándar Usado en 30HXC |
