# Unidades para altas temperaturas de condensación Usado en 30HXC

- Propiedad del archivo: CONSTRUNARIO
- Formato: FIEBDC-3/2012
- Programa: Construnario Versión 3.40
- Fecha de los precios: 06/02/2014
- Divisa: EUR

**OP-150-30HXC** Unidades para altas temperaturas de condensación Usado en 30HXC
Unidades para altas temperaturas de condensación Usado en 30HXC Para una salida de agua del condensador hasta 63ºC Consultar nuevas Características técnicas de las Unidades según condiciones de trabajo. Esta Opción 150 no es compatible con la Opción 5 en los Modelos "30HXC 190, 285 Y 375" con economizador de refrigerante.
