# Enfriadoras de agua de condensación por agua compresor de tornillo 30XW 1152

- Propiedad del archivo: CONSTRUNARIO
- Formato: FIEBDC-3/2012
- Programa: Construnario Versión 3.40
- Fecha de los precios: 06/02/2014
- Divisa: EUR

**30XW-1152** u Enfriadoras de agua de condensación por agua compresor de tornillo 30XW 1152
Enfriadoras de agua de condensación por agua, con compresores de tornillo para R-134a, intercambiadores de calor de tipo multitubular, válvula corredera de capacidad de carga del compresor, válvulas de expansión electrónicas, control numérico PRO-DIALOG Plus, . Fabricada según normas C:E: y certificaciones ISO-9001. Cap. Frigorífica (kW): 1155,8 Consumo Nom. Frío kW: 199,9 EER: 5,78 ESEER: 7,62 Condiciones: Condiciones estándar Eurovent, Frigorífica: temperatura de entrada/salida del agua del evaporador = Tensión/Ph/Hz: 400/3/50 LargoxAnchoxAlto UE (mm): 4025 x 1036 x 1870 Peso Orient. UE (kg): 5705 Potencia Sonora (dBA): 102 Presión Sonora (dBA): 84 Condiciones: De conformidad con la norma ISO 9614-1 y certificación Eurovent Compresor: Tornillo semiherméticos Ctd. Compresores: 2 Control. Capacidad: PRODIALOG, válvula electrónica de expansión (EXV) Ctos. Frigoríficos: 2 Refrigerante: R-134A Caudal Agua Evap. (l/s): 55,11 Caudal Agua Condens. (l/s): 65,03 Conexión Evap.: 8" Conexión Cond.: 8" Pérdida Carga Evaporador (kPa): 67,4 Pérdida Carga Condensador (kPa): 45,5
