# Enfriadoras de agua de condensación por agua compresor de tornillo 30XW 1452

- Propiedad del archivo: CONSTRUNARIO
- Formato: FIEBDC-3/2012
- Programa: Construnario Versión 3.40
- Fecha de los precios: 06/02/2014
- Divisa: EUR

**30XW-1452** u Enfriadoras de agua de condensación por agua compresor de tornillo 30XW 1452
Enfriadoras de agua de condensación por agua, con compresores de tornillo para R-134a, intercambiadores de calor de tipo multitubular, válvula corredera de capacidad de carga del compresor, válvulas de expansión electrónicas, control numérico PRO-DIALOG Plus, . Fabricada según normas C:E: y certificaciones ISO-9001. Cap. Frigorífica (kW): 1462,9 Consumo Nom. Frío kW: 255,3 EER: 5,73 ESEER: 7,43 Condiciones: Condiciones estándar Eurovent, Frigorífica: temperatura de entrada/salida del agua del evaporador = Tensión/Ph/Hz: 400/3/50 LargoxAnchoxAlto UE (mm): 4730 X 1162 X 2051 Peso Orient. UE (kg): 7305 Potencia Sonora (dBA): 102 Presión Sonora (dBA): 83 Condiciones: De conformidad con la norma ISO 9614-1 y certificación Eurovent Compresor: Tornillo semiherméticos Ctd. Compresores: 2 Control. Capacidad: PRODIALOG, válvula electrónica de expansión (EXV) Ctos. Frigoríficos: 2 Refrigerante: R-134A Caudal Agua Evap. (l/s): 69,74 Caudal Agua Condens. (l/s): 82,41 Conexión Evap.: 8" Conexión Cond.: 8" Pérdida Carga Evaporador (kPa): 89,9 Pérdida Carga Condensador (kPa): 60
