# Enfriadoras de agua de condensación por agua compresor de tornillo 30XW P 0512

- Propiedad del archivo: CONSTRUNARIO
- Formato: FIEBDC-3/2012
- Programa: Construnario Versión 3.40
- Fecha de los precios: 06/02/2014
- Divisa: EUR

**30XW-P-0512** Enfriadoras de agua de condensación por agua compresor de tornillo 30XW P 0512
Enfriadoras de agua de condensación por agua, con compresores de tornillo para R-134a, intercambiadores de calor de tipo multitubular, válvula corredera de capacidad de carga del compresor, válvulas de expansión electrónicas, control numérico PRO-DIALOG Plus, . Fabricada según normas C:E: y certificaciones ISO-9001. Cap. Frigorífica (kW): 512 Consumo Nom. Frío kW: 85,7 EER: 5,97 ESEER: 6,62 Condiciones: Condiciones estándar Eurovent, Frigorífica: temperatura de entrada/salida del agua del evaporador = Tensión/Ph/Hz: 400-3-50 LargoxAnchoxAlto UE (mm): 3059x936x1743 Peso Orient. UE (kg): 2981 Potencia Sonora (dBA): 99 Presión Sonora (dBA): 82 Condiciones: De conformidad con la norma ISO 9614-1 Compresor: compresor de tornillo semihermético 06T,50r/s Ctd. Compresores: 1 Control. Capacidad: 15 Ctos. Frigoríficos: 1 Refrigerante: R-134a Caudal Agua Evap. (l/s): 28,68 Caudal Agua Condens. (l/s): 24,41 Conexión Evap.: 6 Conexión Cond.: 6 Pérdida Carga Evaporador (kPa): 26,6 Pérdida Carga Condensador (kPa): 43,7
