# Enfriadoras de agua de condensación por agua compresor de tornillo 30XW P 1012

- Propiedad del archivo: CONSTRUNARIO
- Formato: FIEBDC-3/2012
- Programa: Construnario Versión 3.40
- Fecha de los precios: 06/02/2014
- Divisa: EUR

**30XW-P-1012** Enfriadoras de agua de condensación por agua compresor de tornillo 30XW P 1012
Enfriadoras de agua de condensación por agua, con compresores de tornillo para R-134a, intercambiadores de calor de tipo multitubular, válvula corredera de capacidad de carga del compresor, válvulas de expansión electrónicas, control numérico PRO-DIALOG Plus. Fabricada según normas C:E: y certificaciones ISO-9001. Cap. Frigorífica (kW): 1044 Consumo Nom. Frío kW: 173,5 EER: 6,02 ESEER: 7,49 Condiciones: Condiciones estándar Eurovent, Frigorífica: temperatura de entrada/salida del agua del evaporador = Tensión/Ph/Hz: 400-3-50 LargoxAnchoxAlto UE (mm): 4730X1039X1997 Peso Orient. UE (kg): 6872 Potencia Sonora (dBA): 102 Presión Sonora (dBA): 83 Condiciones: De conformidad con la norma ISO 9614-1 Compresor: compresor de tornillo semihermético 06T,50r/s Ctd. Compresores: 2 Control. Capacidad: 10 Ctos. Frigoríficos: 2 Refrigerante: R-134a Caudal Agua Evap. (l/s): 58,4 Caudal Agua Condens. (l/s): 49,77 Conexión Evap.: 8 Conexión Cond.: 8 Pérdida Carga Evaporador (kPa): 42,6 Pérdida Carga Condensador (kPa): 35,7
