# Enfriadoras de agua de condensación por agua compresor de tornillo 30XW P 1612

- Propiedad del archivo: CONSTRUNARIO
- Formato: FIEBDC-3/2012
- Programa: Construnario Versión 3.40
- Fecha de los precios: 06/02/2014
- Divisa: EUR

**30XW-P-1612** Enfriadoras de agua de condensación por agua compresor de tornillo 30XW P 1612
Enfriadoras de agua de condensación por agua, con compresores de tornillo para R-134a, intercambiadores de calor de tipo multitubular, válvula corredera de capacidad de carga del compresor, válvulas de expansión electrónicas, control numérico PRO-DIALOG Plus, . Fabricada según normas C:E: y certificaciones ISO-9001. Cap. Frigorífica (kW): 1632 Consumo Nom. Frío kW: 266,2 EER: 6,13 ESEER: 7,65 Condiciones: Condiciones estándar Eurovent, Frigorífica: temperatura de entrada/salida del agua del evaporador = Tensión/Ph/Hz: 400-3-50 LargoxAnchoxAlto UE (mm): 4832X21229X1562 Peso Orient. UE (kg): 10910 Potencia Sonora (dBA): 102 Presión Sonora (dBA): 83 Condiciones: De conformidad con la norma ISO 9614-1 Compresor: compresor de tornillo semihermético 06T,50r/s Ctd. Compresores: 2 Control. Capacidad: 10 Ctos. Frigoríficos: 2 Refrigerante: R-134a Caudal Agua Evap. (l/s): 91,05 Caudal Agua Condens. (l/s): 77,8 Conexión Evap.: 10 Conexión Cond.: 10 Pérdida Carga Evaporador (kPa): 54,7 Pérdida Carga Condensador (kPa): 39,7
