# Kit de conexiones de agua para conexiones de brida

- Propiedad del archivo: CONSTRUNARIO
- Formato: FIEBDC-3/2012
- Programa: Construnario Versión 3.40
- Fecha de los precios: 06/02/2014
- Divisa: EUR

**KIT30XW-452-1762-B** u Kit de conexiones de agua para conexiones de brida
Kit de conexiones de agua para conexiones de brida usado en las unidades 30XW 0252-1762 Tuberías de conexión Victaulic con juntas de bridas.
