# Nivel sonoro muy bajo (-20 dBA)

- Propiedad del archivo: CONSTRUNARIO
- Formato: FIEBDC-3/2012
- Programa: Construnario VersiĆ³n 3.40
- Fecha de los precios: 06/02/2014
- Divisa: EUR

| Código | Descripción |
|---|---|
| NS-30XW | Nivel sonoro muy bajo (-20 dBA) |
