# Solución de glicol para temperaturas bajas Usado en 30XW 0512-0562-1012-1152

- Propiedad del archivo: CONSTRUNARIO
- Formato: FIEBDC-3/2012
- Programa: Construnario Versión 3.40
- Fecha de los precios: 06/02/2014
- Divisa: EUR

**OPC-6** Solución de glicol para temperaturas bajas Usado en 30XW 0512-0562-1012-1152
Solución de glicol para temperaturas bajas. Producción de solución de glicol de media temperatura, hasta -12°C Usado solo para los modelos: 30XW 0512 30XW 0562 30XW 1012 30XW 1152
