# La unidad se suministra en dos partes ya montadas Usado en 30XW 1312-1462-1612-1762

- Propiedad del archivo: CONSTRUNARIO
- Formato: FIEBDC-3/2012
- Programa: Construnario Versión 3.40
- Fecha de los precios: 06/02/2014
- Divisa: EUR

**OPC-51** La unidad se suministra en dos partes ya montadas Usado en 30XW 1312-1462-1612-1762
La unidad se suministra en dos partes ya montadas y está dotada de bridas que permiten desmontarla en el emplazamiento. Usado solo para los modelos: 30XW 1312 30XW 1462 30XW 1612 30XW 1762
