# Sin seccionador ni protección contra cortocircuitos Usado en 30XW 0452 a 1762

- Propiedad del archivo: CONSTRUNARIO
- Formato: FIEBDC-3/2012
- Programa: Construnario Versión 3.40
- Fecha de los precios: 06/02/2014
- Divisa: EUR

**OPC-70E** Sin seccionador ni protección contra cortocircuitos Usado en 30XW 0452 a 1762
Unidad sin seccionador ni dispositivo de protección contra cortocircuitos. Usado en: 30XW 0452-1762
