# Circuito de control/alimentación eléctrica de bomba de evaporador Usado en 30XW 0252 a 1762

- Propiedad del archivo: CONSTRUNARIO
- Formato: FIEBDC-3/2012
- Programa: Construnario Versión 3.40
- Fecha de los precios: 06/02/2014
- Divisa: EUR

**OPC-84** Circuito de control/alimentación eléctrica de bomba de evaporador Usado en 30XW 0252 a 1762
Unidad equipada con circuito de control/alimentación eléctrica para bombas de evaporador simples. Usado en: 30XW 0452-1252
