# Juego de válvulas de servicio en de 30XW 0252 a 0602 y 30WX 1002 a 1162

- Propiedad del archivo: CONSTRUNARIO
- Formato: FIEBDC-3/2012
- Programa: Construnario Versión 3.40
- Fecha de los precios: 06/02/2014
- Divisa: EUR

**OPC-92** Juego de válvulas de servicio en de 30XW 0252 a 0602 y 30WX 1002 a 1162
Juego de válvulas que incluye válvula de conducción de líquido (entrada del evaporador), válvula de conducción de retorno de economizador y válvula de conducción de aspiración de compresor para aislar los distintos componentes del circuito de refrigerante. Usado en: 30XW 0252-602; 30XW 1002-1162.
