# Evaporador con un paso menos Usado en 30XW 0252 a 1762

- Propiedad del archivo: CONSTRUNARIO
- Formato: FIEBDC-3/2012
- Programa: Construnario VersiĆ³n 3.40
- Fecha de los precios: 06/02/2014
- Divisa: EUR

**OPC-100C** Evaporador con un paso menos Usado en 30XW 0252 a 1762
Evaporador con un paso, lado del agua. Entrada y salida del evaporador en lados opuestos. Usado en: 30XW 0252-1762
