# Condensador con un paso menos Usado en 30XW 1002 a 1762

- Propiedad del archivo: CONSTRUNARIO
- Formato: FIEBDC-3/2012
- Programa: Construnario VersiĆ³n 3.40
- Fecha de los precios: 06/02/2014
- Divisa: EUR

**OPC-102C** Condensador con un paso menos Usado en 30XW 1002 a 1762
Condensador con un paso, lado del agua. Entrada y salida del condensador en lados opuestos. Usados en: 30XW 1002-1762
