# Evaporador de 21 bar Usado en 30XW 0252 a 1762

- Propiedad del archivo: CONSTRUNARIO
- Formato: FIEBDC-3/2012
- Programa: Construnario Versión 3.40
- Fecha de los precios: 06/02/2014
- Divisa: EUR

**OPC-104** Evaporador de 21 bar Usado en 30XW 0252 a 1762
Evaporador reforzado para la ampliación a 21 bar del intervalo máximo de presión de servicio en el lado del agua. Usado en: 0252-1762
