# Conexiones de agua invertidas en condensador Usado en 30XW 0252 a 1762

- Propiedad del archivo: CONSTRUNARIO
- Formato: FIEBDC-3/2012
- Programa: Construnario VersiĆ³n 3.40
- Fecha de los precios: 06/02/2014
- Divisa: EUR

**OPC-107A** Conexiones de agua invertidas en condensador Usado en 30XW 0252 a 1762
Condensador con entrada y salida de agua invertidas. Usado en: 0252-1762
