# Enfriadoras de agua de condensación por agua recuperación de calor compresor tornillo 30XWH 0702

- Propiedad del archivo: CONSTRUNARIO
- Formato: FIEBDC-3/2012
- Programa: Construnario Versión 3.40
- Fecha de los precios: 06/02/2014
- Divisa: EUR

**30XWH-0702** Enfriadoras de agua de condensación por agua recuperación de calor compresor tornillo 30XWH 0702
Enfriadoras de agua de condensación por agua y recuperación de calor, con compresores de tornillo para R-134a, intercambiadores de calor de tipo multitubular, válvula corredera de capacidad de carga del compresor, válvulas de expansión electrónicas, control numérico PRO-DIALOG Plus, . Fabricada según normas C:E: y certificaciones ISO-9001. EER: 5,32 COP: 6,3 ESEER: 6,04 Cap. Frigorífica (kW): 731,5 Cap. Calorífica (kW): 866,3 Condiciones: * Condiciones estándar Eurovent, frigorífica: temperatura de entrada/salida del agua del evaporador Tensión/Ph/Hz: 400/3/50 LargoxAnchoxAlto UE (mm): 3059x1044x1848 Peso Orient. UE (kg): 3266 Compresor: Tornillo semihermético 06T, 50 r/s Ctd. Compresores: 1 Refrigerante: R-134a Caudal Agua Evap. (l/s): 35 Caudal Agua Condens. (l/s): 41,48 Conexión Evap.: 6 Conexión Cond.: 6 Pérdida Carga Evaporador (kPa): 48,5 Tipo Evaporador: Multitubular inundado Circuitos frigoríficos: 1
