# Enfriadoras de agua de condensación por agua recuperación de calor compresor tornillo 30XWH 1052

- Propiedad del archivo: CONSTRUNARIO
- Formato: FIEBDC-3/2012
- Programa: Construnario Versión 3.40
- Fecha de los precios: 06/02/2014
- Divisa: EUR

**30XWH-1052** Enfriadoras de agua de condensación por agua recuperación de calor compresor tornillo 30XWH 1052
Enfriadoras de agua de condensación por agua y recuperación de calor, con compresores de tornillo para R-134a, intercambiadores de calor de tipo multitubular, válvula corredera de capacidad de carga del compresor, válvulas de expansión electrónicas, control numérico PRO-DIALOG Plus, . Fabricada según normas C:E: y certificaciones ISO-9001. EER: 5,21 COP: 6,19 ESEER: 6,36 Cap. Frigorífica (kW): 1062,7 Cap. Calorífica (kW): 1262,9 Condiciones: * Condiciones estándar Eurovent, frigorífica: temperatura de entrada/salida del agua del evaporador Tensión/Ph/Hz: 400/3/50 LargoxAnchoxAlto UE (mm): 4025x1036x1870 Peso Orient. UE (kg): 5408 Compresor: Tornillo semihermético 06T, 50 r/s Ctd. Compresores: 2 Refrigerante: R-134a Caudal Agua Evap. (l/s): 50,93 Caudal Agua Condens. (l/s): 60,48 Conexión Evap.: 6 Conexión Cond.: 6 Pérdida Carga Evaporador (kPa): 77,9 Tipo Evaporador: Multitubular inundado Circuitos frigoríficos: 2
