# Enfriadoras de agua de condensación por agua recuperación de calor compresor tornillo 30XWH 1352

- Propiedad del archivo: CONSTRUNARIO
- Formato: FIEBDC-3/2012
- Programa: Construnario Versión 3.40
- Fecha de los precios: 06/02/2014
- Divisa: EUR

**30XWH-1352** Enfriadoras de agua de condensación por agua recuperación de calor compresor tornillo 30XWH 1352
Enfriadoras de agua de condensación por agua y recuperación de calor, con compresores de tornillo para R-134a, intercambiadores de calor de tipo multitubular, válvula corredera de capacidad de carga del compresor, válvulas de expansión electrónicas, control numérico PRO-DIALOG Plus, . Fabricada según normas C:E: y certificaciones ISO-9001. EER: 5,51 COP: 6,49 ESEER: 6,44 Cap. Frigorífica (kW): 1342,1 Cap. Calorífica (kW): 1581,2 Condiciones: * Condiciones estándar Eurovent, frigorífica: temperatura de entrada/salida del agua del evaporador Tensión/Ph/Hz: 400/3/50 LargoxAnchoxAlto UE (mm): 4730x1162x2051 Peso Orient. UE (kg): 7267 Compresor: Tornillo semihermético 06T, 50 r/s Ctd. Compresores: 2 Refrigerante: R-134a Caudal Agua Evap. (l/s): 64,3 Caudal Agua Condens. (l/s): 75,81 Conexión Evap.: 8 Conexión Cond.: 8 Pérdida Carga Evaporador (kPa): 75,4 Tipo Evaporador: Multitubular inundado Circuitos frigoríficos: 2
