# Enfriadoras de agua de condensación por agua recuperación de calor compresor tornillo 30XWH 1652

- Propiedad del archivo: CONSTRUNARIO
- Formato: FIEBDC-3/2012
- Programa: Construnario Versión 3.40
- Fecha de los precios: 06/02/2014
- Divisa: EUR

**30XWH-1652** Enfriadoras de agua de condensación por agua recuperación de calor compresor tornillo 30XWH 1652
Enfriadoras de agua de condensación por agua y recuperación de calor, con compresores de tornillo para R-134a, intercambiadores de calor de tipo multitubular, válvula corredera de capacidad de carga del compresor, válvulas de expansión electrónicas, control numérico PRO-DIALOG Plus, . Fabricada según normas C:E: y certificaciones ISO-9001. EER: 5,67 COP: 6,65 ESEER: 6,62 Cap. Frigorífica (kW): 1657 Cap. Calorífica (kW): 1943,9 Condiciones: * Condiciones estándar Eurovent, frigorífica: temperatura de entrada/salida del agua del evaporador Tensión/Ph/Hz: 400/3/50 LargoxAnchoxAlto UE (mm): 4790x1902x1541 Peso Orient. UE (kg): 8681 Compresor: Tornillo semihermético 06T, 50 r/s Ctd. Compresores: 2 Refrigerante: R-134a Caudal Agua Evap. (l/s): 79,32 Caudal Agua Condens. (l/s): 93,18 Conexión Evap.: 8 Conexión Cond.: 8 Pérdida Carga Evaporador (kPa): 60,5 Tipo Evaporador: Multitubular inundado Circuitos frigoríficos: 2
