# 42N Fancoils suelo/techo con muelle/sin muelle

- Propiedad del archivo: CONSTRUNARIO
- Formato: FIEBDC-3/2012
- Programa: Construnario VersiĆ³n 3.40
- Fecha de los precios: 06/02/2014
- Divisa: EUR

| Código | Descripción |
|---|---|
| C1011CAR-062 | 42N Fancoils suelo/techo con muelle/sin muelle |
