# Fancoil de casete a 2 tubos con válvula de 4 vías montada 42GW 200

- Propiedad del archivo: CONSTRUNARIO
- Formato: FIEBDC-3/2012
- Programa: Construnario Versión 3.40
- Fecha de los precios: 06/02/2014
- Divisa: EUR

**42GW200C-H-A** u Fancoil de casete a 2 tubos con válvula de 4 vías montada 42GW 200
Fancoil de casete a 2 tubos con válvula de 4 vías montada 42GW 200 Cap. Frigorífica (kW): 2,40 / 1,80 / 1,55 Cap. Calorífica (kW): 3,20 / 2,50 / 2,20 Condiciones: Según certificación EUROVENT Tensión/Ph/Hz: 230-1-50 LargoxAnchoxAlto UI (mm): 298 x 569 x 569 Peso Orient. UI (kg): 15 Caudal Aire (l/s): 183 / 125 / 100 Tipo Ventilador: Dos, centrífugos, accionados por motores monofásicos Velocidades Ventil.: 3 velocidades + 1 súper alta Filtro: lavables y recuperables Tipo Intercambiador: Tubo de cobre, aletas de aluminio pretratado
