# Fancoil de casete a 2 tubos con válvula de 4 vías montada 42GW 300

- Propiedad del archivo: CONSTRUNARIO
- Formato: FIEBDC-3/2012
- Programa: Construnario Versión 3.40
- Fecha de los precios: 06/02/2014
- Divisa: EUR

**42GW300C-H-A** u Fancoil de casete a 2 tubos con válvula de 4 vías montada 42GW 300
Fancoil de casete a 2 tubos con válvula de 4 vías montada 42GW 300 Cap. Frigorífica (kW): 4,00 / 2,90 / 1,90 Cap. Calorífica (kW): 5,00 / 4,00 / 2,50 Condiciones: Según certificación EUROVENT Tensión/Ph/Hz: 230-1-50 LargoxAnchoxAlto UI (mm): 298 x 569 x 569 Peso Orient. UI (kg): 16,5 Caudal Aire (l/s): 204 /140 / 89 Tipo Ventilador: Dos, centrífugos, accionados por motores monofásicos Velocidades Ventil.: 3 velocidades + 1 súper alta Filtro: lavables y recuperables Tipo Intercambiador: Tubo de cobre, aletas de aluminio pretratado
