# Fancoil de casete a 2 tubos con válvula de 4 vías montada 42GW 600

- Propiedad del archivo: CONSTRUNARIO
- Formato: FIEBDC-3/2012
- Programa: Construnario Versión 3.40
- Fecha de los precios: 06/02/2014
- Divisa: EUR

**42GW600C-H-A** u Fancoil de casete a 2 tubos con válvula de 4 vías montada 42GW 600
Fancoil de casete a 2 tubos con válvula de 4 vías montada 42GW 600 Cap. Frigorífica (kW): 7,20 / 5,50 / 3,70 Cap. Calorífica (kW): 10,00 / 7,40 / 4,60 Condiciones: Según certificación EUROVENT Tensión/Ph/Hz: 230-1-50 LargoxAnchoxAlto UI (mm): 302 x 822 x 822 Peso Orient. UI (kg): 39,6 Caudal Aire (l/s): 321 / 229 / 139 Tipo Ventilador: Dos, centrífugos, accionados por motores monofásicos Velocidades Ventil.: 3 velocidades + 1 súper alta Filtro: lavables y recuperables Tipo Intercambiador: Tubo de cobre, aletas de aluminio pretratado
