# Fancoil de casete a 2 tubos 42GW 700C

- Propiedad del archivo: CONSTRUNARIO
- Formato: FIEBDC-3/2012
- Programa: Construnario Versión 3.40
- Fecha de los precios: 06/02/2014
- Divisa: EUR

**42GW700C** u Fancoil de casete a 2 tubos 42GW 700C
Fancoil de casete a 2 tubos 42GW 700C Cap. Frigorífica (kW): 9,60 / 6,60 / 4,05 Cap. Calorífica (kW): 13,00 / 9,30 / 5,20 Condiciones: Según certificación EUROVENT Tensión/Ph/Hz: 230-1-50 LargoxAnchoxAlto UI (mm): 302 x 822 x 822 Peso Orient. UI (kg): 39,6 Caudal Aire (l/s): 443 / 299 / 166 Tipo Ventilador: Dos, centrífugos, accionados por motores monofásicos Velocidades Ventil.: 3 velocidades + 1 súper alta Filtro: lavables y recuperables Tipo Intercambiador: Tubo de cobre, aletas de aluminio pretratado
