# Fancoil de casete a 4 tubos 42GW 200

- Propiedad del archivo: CONSTRUNARIO
- Formato: FIEBDC-3/2012
- Programa: Construnario Versión 3.40
- Fecha de los precios: 06/02/2014
- Divisa: EUR

**42GW200D** Fancoil de casete a 4 tubos 42GW 200
Fancoil de casete a 4 tubos 42GW 200 Cap. Frigorífica (kW): 2,20 / 1,65 / 1,45 Cap. Calorífica (kW): 1,90 / 1,44 / 1,24 Condiciones: Según certificación EUROVENT Tensión/Ph/Hz: 230-1-50 LargoxAnchoxAlto UI (mm): 298 x 569 x 569 Peso Orient. UI (kg): 19 Caudal Aire (l/s): 183 / 125 / 100 Tipo Ventilador: Dos, centrífugos, accionados por motores monofásicos Velocidades Ventil.: 3 velocidades + 1 súper alta Filtro: lavables y recuperables Tipo Intercambiador: Tubo de cobre, aletas de aluminio pretratado
