# Fancoil de casete a 4 tubos 42GW 300

- Propiedad del archivo: CONSTRUNARIO
- Formato: FIEBDC-3/2012
- Programa: Construnario Versión 3.40
- Fecha de los precios: 06/02/2014
- Divisa: EUR

**42GW300D** Fancoil de casete a 4 tubos 42GW 300
Fancoil de casete a 4 tubos 42GW 300 Cap. Frigorífica (kW): 3,50 / 2,70 / 2,00 Cap. Calorífica (kW): 6,37 / 5,10 / 3,60 Condiciones: Según certificación EUROVENT Tensión/Ph/Hz: 230-1-50 LargoxAnchoxAlto UI (mm): 298 x 569 x 569 Peso Orient. UI (kg): 20 Caudal Aire (l/s): 204 /140 / 89 Tipo Ventilador: Dos, centrífugos, accionados por motores monofásicos Velocidades Ventil.: 3 velocidades + 1 súper alta Filtro: lavables y recuperables Tipo Intercambiador: Tubo de cobre, aletas de aluminio pretratado
