# Fancoil de casete a 4 tubos con válvula de 4 vías montada 42GW 400

- Propiedad del archivo: CONSTRUNARIO
- Formato: FIEBDC-3/2012
- Programa: Construnario Versión 3.40
- Fecha de los precios: 06/02/2014
- Divisa: EUR

**42GW400D-H-A** u Fancoil de casete a 4 tubos con válvula de 4 vías montada 42GW 400
Fancoil de casete a 4 tubos con válvula de 4 vías montada 42GW 400 Cap. Frigorífica (kW): 4,10 / 3,25 / 2,60 Cap. Calorífica (kW): 6,80 / 5,80 / 5,00 Condiciones: Según certificación EUROVENT Tensión/Ph/Hz: 230-1-50 LargoxAnchoxAlto UI (mm): 298 x 569 x 569 Peso Orient. UI (kg): 20 Caudal Aire (l/s): 249 / 173 / 134 Tipo Ventilador: Dos, centrífugos, accionados por motores monofásicos Velocidades Ventil.: 3 velocidades + 1 súper alta Filtro: lavables y recuperables Tipo Intercambiador: Tubo de cobre, aletas de aluminio pretratado
