# Fancoil de conducto 2 tubos con kit de válvulas de 2 vías montado 42DW 07

- Propiedad del archivo: CONSTRUNARIO
- Formato: FIEBDC-3/2012
- Programa: Construnario Versión 3.40
- Fecha de los precios: 06/02/2014
- Divisa: EUR

**42DWC07C** u Fancoil de conducto 2 tubos con kit de válvulas de 2 vías montado 42DW 07
Fancoil de conducto 2 tubos con kit de válvulas de 2 vías montado 42DW 07 Cap. Frigorífica (kW): 5,8 / 5,7 / 5,5 / 5,1 Cap. Calorífica (kW): 7,7 / 7,6 / 4,3/ 6,7 Condiciones: Según certificación EUROVENT Tensión/Ph/Hz: 230-1-50 LargoxAnchoxAlto UI (mm): 750 x 925 x 285 Peso Orient. UI (kg): 35 Caudal Aire (l/s): 271 / 260 / 250 / 228 Tipo Ventilador: Dos, centrífugos, accionados por motores monofásicos Velocidades Ventil.: 3 velocidades + 1 súper alta Filtro: lavables y recuperables Tipo Intercambiador: Tubo de cobre, aletas de aluminio pretratado
