# Fancoil de conducto 2 tubos con kit de válvulas de 4 vías montado 42DW 09

- Propiedad del archivo: CONSTRUNARIO
- Formato: FIEBDC-3/2012
- Programa: Construnario Versión 3.40
- Fecha de los precios: 06/02/2014
- Divisa: EUR

**42DWC09V** u Fancoil de conducto 2 tubos con kit de válvulas de 4 vías montado 42DW 09
Fancoil de conducto 2 tubos con kit de válvulas de 4 vías montado 42DW 09 Cap. Frigorífica (kW): 8 / 7,7 / 6,8 / 5,9 Cap. Calorífica (kW): 11 / 10,5 / 9,3 /8 Condiciones: Según certificación EUROVENT Tensión/Ph/Hz: 230-1-50 LargoxAnchoxAlto UI (mm): 750 x 925 x 285 Peso Orient. UI (kg): 37 Caudal Aire (l/s): 372 / 349 / 303 / 253 Tipo Ventilador: Dos, centrífugos, accionados por motores monofásicos Velocidades Ventil.: 3 velocidades + 1 súper alta Filtro: lavables y recuperables Tipo Intercambiador: Tubo de cobre, aletas de aluminio pretratado
