# Fancoil de conducto 2 tubos sin kit de válvulas 42DW 12

- Propiedad del archivo: CONSTRUNARIO
- Formato: FIEBDC-3/2012
- Programa: Construnario Versión 3.40
- Fecha de los precios: 06/02/2014
- Divisa: EUR

**42DWC12** u Fancoil de conducto 2 tubos sin kit de válvulas 42DW 12
Fancoil de conducto 2 tubos sin kit de válvulas 42DW 12 Cap. Frigorífica (kW): 11,6 / 11,2 / 10,4 / 9,3 Cap. Calorífica (kW): 16,6 / 16,3/ 14,8 / 13,1 Condiciones: Según certificación EUROVENT Tensión/Ph/Hz:230-1-50 LargoxAnchoxAlto UI (mm): 750 x 1325 x 285 Peso Orient. UI (kg): 48 Caudal Aire (l/s): 669 / 632 / 562 / 478 Tipo Ventilador: Dos, centrífugos, accionados por motores monofásicos Velocidades Ventil.: 3 velocidades + 1 súper alta Filtro: lavables y recuperables Tipo Intercambiador: Tubo de cobre, aletas de aluminio pretratado
