# Fancoil de conducto 2 tubos con kit de válvulas de 2 vías montado 42DW 16

- Propiedad del archivo: CONSTRUNARIO
- Formato: FIEBDC-3/2012
- Programa: Construnario Versión 3.40
- Fecha de los precios: 06/02/2014
- Divisa: EUR

**42DWC16C** u Fancoil de conducto 2 tubos con kit de válvulas de 2 vías montado 42DW 16
Fancoil de conducto 2 tubos con kit de válvulas de 2 vías montado 42DW 16 Cap. Frigorífica (kW): 13,7 / 13,4 / 12,7 / 12 Cap. Calorífica (kW): 19,6 / 18,9/ 17,9 / 16,7 Condiciones: Según certificación EUROVENT Tensión/Ph/Hz:230-1-50 LargoxAnchoxAlto UI (mm): 750 x 1325 x 285 Peso Orient. UI (kg): 53 Caudal Aire (l/s): 739 / 692 / 655 / 601 Tipo Ventilador: Dos, centrífugos, accionados por motores monofásicos Velocidades Ventil.: 3 velocidades + 1 súper alta Filtro: lavables y recuperables Tipo Intercambiador: Tubo de cobre, aletas de aluminio pretratado
