# Fancoil de conducto 4 tubos con kit de válvulas de 4 vías montado 42DW 12

- Propiedad del archivo: CONSTRUNARIO
- Formato: FIEBDC-3/2012
- Programa: Construnario Versión 3.40
- Fecha de los precios: 06/02/2014
- Divisa: EUR

**42DWD12V** u Fancoil de conducto 4 tubos con kit de válvulas de 4 vías montado 42DW 12
Fancoil de conducto 4 tubos con kit de válvulas de 4 vías montado 42DW 12 Cap. Frigorífica (kW): 8,6 / 8,2 / 7,3 / 6,3 Cap. Calorífica (kW): 10,9 / 10,2 /9,3 / 8,2 Condiciones: Según certificación EUROVENT Tensión/Ph/Hz: 230-1-50 LargoxAnchoxAlto UI (mm): 925 x 750 x 285 Peso Orient. UI (kg): 37 Caudal Aire (l/s): 470 / 433 / 368 / 301 Tipo Ventilador: Dos, centrífugos, accionados por motores monofásicos Velocidades Ventil.: 3 velocidades + 1 súper alta Filtro: lavables y recuperables Tipo Intercambiador: Tubo de cobre, aletas de aluminio pretratado
