# Fancoil de conducto 4 tubos sin kit de válvulas 42DW 16

- Propiedad del archivo: CONSTRUNARIO
- Formato: FIEBDC-3/2012
- Programa: Construnario Versión 3.40
- Fecha de los precios: 06/02/2014
- Divisa: EUR

**42DWD16** u Fancoil de conducto 4 tubos sin kit de válvulas 42DW 16
Fancoil de conducto 4 tubos sin kit de válvulas 42DW 16 Cap. Frigorífica (kW): 13 / 12,6 / 12,1 / 11,3 Cap. Calorífica (kW): 17,6 / 17,3/ 16,4 / 15,4 Condiciones: Según certificación EUROVENT Tensión/Ph/Hz:230-1-50 LargoxAnchoxAlto UI (mm): 1325 x 750 x 285 Peso Orient. UI (kg): 53 Caudal Aire (l/s): 857 / 805 / 738 / 658 Tipo Ventilador: Dos, centrífugos, accionados por motores monofásicos Velocidades Ventil.: 3 velocidades + 1 súper alta Filtro: lavables y recuperables Tipo Intercambiador: Tubo de cobre, aletas de aluminio pretratado
