# Unidad tratamiento de aire 39SQ 1010

- Propiedad del archivo: CONSTRUNARIO
- Formato: FIEBDC-3/2012
- Programa: Construnario VersiĆ³n 3.40
- Fecha de los precios: 06/02/2014
- Divisa: EUR

| Código | Ud | Descripción |
|---|---|---|
| 39SQ-1010 | u | Unidad tratamiento de aire 39SQ 1010 |
