# Quemador de gasóleo Weishaupt WL 10/2-D Z de Sedical. 2 marchas con servomotor (35 –70 kW) - 0,13 kW

- Propiedad del archivo: CONSTRUNARIO
- Formato: FIEBDC-3/2012
- Programa: Construnario Versión 3.51
- Fecha de los precios: 26/01/2023
- Divisa: EUR

**24111123** u Quemador de gasóleo Weishaupt WL 10/2-D Z de Sedical. 2 marchas con servomotor (35 –70 kW) - 0,13 kW
Detalles más importantes: Ejecuciones idénticas para quemadores de gas y de gasóleo facilitan la puesta en marcha y minimizan el mantenimiento de almacén. Las conexiones enchufables inconfundibles aseguran la conexión eléctrica correcta de todos los componentes. Es posible el desenclavamiento a distancia. Técnica de seguridad mediante 2 microprocesadores que se controlan mutuamente. Indicación LED multicolor para la representación del proceso de funcionamiento y del origen de la avería (WL10 y WL20). Pantalla LC con funciones de información, servicio y parametrización. Posibilidad de ajuste directo mediante teclas de función (WL30 y WL40). Funcionamiento de instalaciones de agua caliente también para demanda de calor ininterrumpida (desconexión forzada cada 24 horas). Aptos para generadores de aire caliente y calderas de vapor de los grupos II y III. La conexión eBUS integrada ofrece las siguientes funciones: Unión a PC para la representación del proceso de funcionamiento y el ajuste de los parámetros de funcionamiento. Control a distancia y diagnóstico mediante módem de automarcación. Unión a sistemas modernos de automatización de edificios. Tiempo de prebarrido ajustable mediante PC a través de eBUS.
