# Tubería de Saneamiento MAGNUM PEAD SN8 - Ø 160 mm

- Propiedad del archivo: CONSTRUNARIO
- Formato: FIEBDC-3/2012
- Programa: Construnario Versión 3.21
- Fecha de los precios: 09/07/2018
- Divisa: EUR

**M8160B06** m Tubería de Saneamiento MAGNUM PEAD SN8 - Ø 160 mm
Precio: 100.00
Tubería de Saneamiento MAGNUM PEAD SN8 de Futura Systems de Ø 110 mm con sistema de unión manguito extrusionado en línea. Materia prima - POLIETILENO ALTA DENSIDAD (PEAD) Estructura de la pared - DOBLE PARED (exterior corrugada/interior lisa) Gama de diámetros - Diámetro nominal exterior desde Ø160 mm hasta Ø1200 mm Colores - NEGRA en el exterior (con protección U.V.), AZUL en el interior Norma de fabricación - UNE EN 13476-3 Norma europea ISO 21138-3 Norma internacional Rigidez anular - SN8 (= 8 kN/m2) - SN4 (= 4 kN/m2) opcional Aplicaciones - Sistemas de canalización para saneamiento, pluviales y drenaje enterrado sin presión. Especialmente indicado para áreas con elevadas exigencias mecánicas (puertos, aeropuerto, autopistas, etc…) Características Técnicas: Diámetro externo mínimo(mm): 109.4 Diámetro externo máximo(mm): 124.3 Diámetro interno mínimo(mm): 90 Diámetro interno real(mm): 95 Espesor e4 min(mm): 1 Espesor e5 min(mm): 1 Longitud barras: 6.25 m ± 6 cm
