# Tubería de Saneamiento MAGNUM PEAD SN8 - Ø 315 mm

- Propiedad del archivo: CONSTRUNARIO
- Formato: FIEBDC-3/2012
- Programa: Construnario Versión 3.21
- Fecha de los precios: 09/07/2018
- Divisa: EUR

| Código | Ud | Descripción | Precio |
|---|---|---|---|
| M8315B06 | m | Tubería de Saneamiento MAGNUM PEAD SN8 - Ø 315 mm | 130.00 |
