# Rocersa - Atmosphere 7 DEC-1 Mix C 40x120 RC

- Propiedad del archivo: CONSTRUNARIO
- Formato: FIEBDC-3/2012
- Programa: Construnario Versión 3.30
- Fecha de los precios: 31/07/2018
- Divisa: EUR

**RO01W32109** u Rocersa - Atmosphere 7 DEC-1 Mix C 40x120 RC
Características técnicas: - Formato: 40x120cm. - Color: mix C. - Decorado. - M2 caja: 2,4 m2. - Espesor: 7 mm. - Tipo de material: porcelánico. - Esmaltado. - Aspecto: cemento. - No antideslizante. - Resiste heladas. - Rectificado. - Acabado: mate. - Uso: interior/exterior.
