# Rocersa - MS Atmosphere 7 Mix F 30,2x30,2

- Propiedad del archivo: CONSTRUNARIO
- Formato: FIEBDC-3/2012
- Programa: Construnario Versión 3.30
- Fecha de los precios: 31/07/2018
- Divisa: EUR

**RO03MS434** u Rocersa - MS Atmosphere 7 Mix F 30,2x30,2
Características técnicas: - Formato: 30,2x30,2 cm. - Color: mix F. - Mosaico. - M2 caja: 0,912 m2. - Espesor: 7 mm. - Tipo de material: porcelánico. - Esmaltado. - Aspecto: cemento. - No antideslizante. - Resiste heladas. - No rectificado. - Acabado: mate. - Uso: interior/exterior.
