# Rocersa - Axis Black 31,6x60,8

- Propiedad del archivo: CONSTRUNARIO
- Formato: FIEBDC-3/2012
- Programa: Construnario Versión 3.30
- Fecha de los precios: 31/07/2018
- Divisa: EUR

**RO01WS6372** u Rocersa - Axis Black 31,6x60,8
Características técnicas: - Formato: 31,6x60,8 cm. - Color: black. - M2 caja: 1,15 m2. - Espesor: 8,5 mm. - Tipo de material: porcelánico. - Esmaltado. - Aspecto: piedra. - No antideslizante. - Resiste heladas. - No rectificado. - Acabado: mate. - Uso: interior/exterior.
